# Micropiló amb armadura de perfil tubular d'acer "GEONOVATEK", clavat hidràulicament, per a aixecament de l'edifici

- Propietat de l'arxiu: CYPE Ingenieros S.A.
- Format: FIEBDC-3/2016
- Programa: Generador de preus de la construcció. CYPE Ingenieros, S.A.
- Data: 24/01/2025
- Divisa: EUR
- Costos indirectes: 3 %
- IVA: 21 %

## C Fonamentacions

### CZ Recalçats

#### CZM Micropilotatge en fonament

**CZM034** U Micropiló amb armadura de perfil tubular d'acer "GEONOVATEK", clavat hidràulicament, per a aixecament de l'edifici.
Micropiló Lift Pile "GEONOVATEK", de fins a 10 m de longitud, format per perfil tubular amb rosca, d'acer UNE-EN 10025 S355JR, de 62 mm de diàmetre exterior i 10 mm de gruix, clavat hidràulicament a pressió contínua fins a rebuig (25 t de pressió màxima de clava i 18 t de càrrega de treball), amb dispositiu de precàrrega regulable i morter d'alta resistència, per a recalçat, anivellació i aixecament de la fonamentació, i aixecament de 1 cm de l'edifici, de forma controlada, amb una tolerància del 10% respecte al total de la cota a aixecar.
Criteri de valoració econòmica: El preu no inclou el desplaçament a l'obra del personal especialitzat ni el trasllat de l'equip entre diferents emplaçaments dins de la mateixa obra.
Inclou: Neteja i preparació de l'entorn afectat. Replanteig. Perforació de la fonamentació existent i del terreny. Clavat del micropiló a pressió contínua. Introducció del dispositiu de precàrrega regulable en el cap del micropiló. Unió a la fonamentació existent. Neteja i recollida de restes. Càrrega a camió o contenidor de les restes.
Criteri d'amidament de projecte: Nombre d'unitats previstes, segons documentació gràfica de Projecte.
Criteri de mesura d'obra: Es mesurarà el nombre d'unitats realment executades segons especificacions de Projecte.

| Codi | Ut | Descripció | Rendiment | Preu | Import |
|---|---|---|---|---|---|
| mt07geo040p | U | Micropiló Lift Pile "GEONOVATEK", de fins a 10 m de longitud, format per perfil tubular amb rosca, d'acer UNE-EN 10025 S355JR, de 62 mm de diàmetre exterior i 10 mm de gruix, clavat hidràulicament a pressió contínua fins a rebuig (25 t de pressió màxima de clava i 18 t de càrrega de treball), amb dispositiu de precàrrega regulable i morter d'alta resistència, per a recalçat, anivellació i aixecament de la fonamentació. Longitud mesurada des de la base de la perforació fins a l'extrem inferior del micropiló. (material) | 1 | 1337.5 | 1337.500 |
| mt07geo035a | U | Aixecament de l'edifici de 1 cm per micropilot Lift Pile "GEONOVATEK". (material) | 1 | 37.5 | 37.500 |
| mo042 | h | Oficial 1ª estructurista. (mà d'obra) | 5.416 | 29.64 | 160.530 |
| mo089 | h | Ajudant estructurista. (mà d'obra) | 5.416 | 26.36 | 142.766 |
| % | % | Costos directes complementaris | 2 % | 1678.296 | 33.566 |
|  |  | Costos directes |  |  | 1711.862 |

Residus:
- excavació: ruo170504 Terra i pedres diferents de les especificades en el codi 17 05 03. (component de residu); rendiment 6.038 kg; Codi LER 17 05 04; Massa de l'element 1 kg; Volum 0.000625 m3
