# Micropiló amb armadura de perfil tubular d'acer "GEONOVATEK", clavat hidràulicament

- Propietat de l'arxiu: CYPE INGENIEROS, S.A.
- Format: FIEBDC-3/2002
- Divisa: EUR
- Costos indirectes: 3.00 %
- IVA: 21.00 %

## C Fonamentacions

### CP Profundes

#### CPM Micropilons

**CPM035** U Micropiló amb armadura de perfil tubular d'acer "GEONOVATEK", clavat hidràulicament.
Micropiló MP60 "GEONOVATEK", de fins a 10 m de longitud, format per perfil tubular amb rosca, d'acer UNE-EN 10025 S355JR, de 62 mm de diàmetre exterior i 10 mm de gruix, clavat hidràulicament a pressió contínua fins a rebuig (25 t de pressió màxima de clava i 18 t de càrrega de treball), amb morter especial d'ancoratge, per a fonamentació.
Criteri de valoració econòmica: El preu no inclou el desplaçament a l'obra del personal especialitzat ni el trasllat de l'equip entre diferents emplaçaments dins de la mateixa obra.
Inclou: Neteja i preparació de l'entorn afectat. Replanteig. Perforació de la fonamentació existent i del terreny. Clavat del micropiló a pressió contínua. Unió a la fonamentació existent. Neteja i recollida de restes. Càrrega a camió o contenidor de les restes.
Criteri d'amidament de projecte: Nombre d'unitats previstes, segons documentació gràfica de Projecte.
Criteri de mesura d'obra: Es mesurarà el nombre d'unitats realment executades segons especificacions de Projecte.

| Codi | Ut | Descripció | Rendiment | Preu | Import |
|---|---|---|---|---|---|
| mt07geo040j | U | Micropiló MP60 "GEONOVATEK", de fins a 10 m de longitud, format per perfil tubular amb rosca, d'acer UNE-EN 10025 S355JR, de 62 mm de diàmetre exterior i 10 mm de gruix, clavat hidràulicament a pressió contínua fins a rebuig (25 t de pressió màxima de clava i 18 t de càrrega de treball), amb morter especial d'ancoratge, per a fonamentació. (material) | 1.000 | 1125.00 | 1125.00 |
| mo042 | h | Oficial 1ª estructurista. (mà d'obra) | 1.918 | 29.64 | 56.85 |
| mo089 | h | Ajudant estructurista. (mà d'obra) | 1.918 | 26.36 | 50.56 |
| % | % | Costos directes complementaris | 2 % | 1232.41 | 24.65 |
|  |  | Costos directes |  |  | 1257.06 |
