# Suplement per increment de longitud de micropiló amb armadura de perfil tubular d'acer "GEONOVATEK", clavat hidràulicament

- Propietat de l'arxiu: CYPE INGENIEROS, S.A.
- Format: FIEBDC-3/2002
- Divisa: EUR
- Costos indirectes: 3.00 %
- IVA: 21.00 %

## C Fonamentacions

### CZ Recalçats

#### CZM Micropilotatge en fonament

**CZM036** U Suplement per increment de longitud de micropiló amb armadura de perfil tubular d'acer "GEONOVATEK", clavat hidràulicament.
Suplement per increment de 1 m de longitud de micropiló amb armadura de perfil tubular d'acer "GEONOVATEK", clavat hidràulicament.
Inclou: Replanteig. Clavat del perfil tubular.
Criteri d'amidament de projecte: Nombre d'unitats previstes, segons documentació gràfica de Projecte.
Criteri de mesura d'obra: Es mesurarà el nombre d'unitats realment executades segons especificacions de Projecte.

| Codi | Ut | Descripció | Rendiment | Preu | Import |
|---|---|---|---|---|---|
| mt07geo045a | m | Perfil tubular amb rosca, d'acer UNE-EN 10025 S355JR, de 62 mm de diàmetre exterior i 10 mm de gruix, clavat hidràulicament. (material) | 1.000 | 52.68 | 52.68 |
| mo042 | h | Oficial 1ª estructurista. (mà d'obra) | 0.298 | 28.39 | 8.46 |
| mo089 | h | Ajudant estructurista. (mà d'obra) | 0.298 | 25.25 | 7.52 |
| % | % | Costos directes complementaris | 2 % | 68.66 | 1.37 |
|  |  | Costos directes |  |  | 70.03 |
